# Boden 4 Sichtspachtelmassen und DesignFloor
Leistungsbeschreibung (GAEB DA 2000 1.2, DA81)
Projekt: 40
Währung: EUR
Erstellt mit: GaebWriter V2.10, GaebWriter, 08.06.2010

## 40 DesignFloor Sichtspachtelmassen

*Hinweis: Vorbemerkungen zu fachgerechten Ausführung*
Vorbemerkungen zu fachgerechten Ausführung
Die Herstellung zementgebundener, direkt nutzbarer
Böden erfordert besondere Fachkenntnisse. Diese werden
herstellerbezogen in Fachseminaren und Schulungen
vermittelt und nach Eignungsprüfung zertifiziert.
Dieser Eignungsnachweis ist bezogen auf Firma und auf
die auf der Baustelle verantwortlichen Personen bei der
Angebotsabgabe vorzulegen.
Gerade der handwerkliche Einfluss ist bei der
Bodenverlegung maßgebend und gibt dem Boden seinen
unverwechselbaren, einzigartigen Charakter.

Datum der Ausstellung:

Namen der verantwortlichen Personen:
__________________________________

__________________________________
Referenzen:
__________________________________________

__________________________________________

__________________________________________

__________________________________________

Das Leistungsverzeichnis wurde auf folgender
Materialgrundlage ausgearbeitet:

maxit floor-Systeme

Franken Maxit GmbH
Azendorf 63
95359 Kasendorf
Telefon: 09220-180
Telefax: 09220-18200

Franken Maxit erbringt die Beratung kostenlos und
haftet daraus nur, wenn deren Produkte bei dem
beratenen Bauvorhaben zum Einsatz kommen. Dieses
Leistungsverzeichnis beinhaltet eine
Standardausführung. Abweichungenhiervon sind möglich
und objektspezifisch festzulegen. Ergänzend gelten die
Angaben der neusten, zum Ausführungszeitpunkt gültigen
technischen maxit -Merkblätter, die u.a. im Internet
unter www.franken-maxit.de abrufbar sind.

Das maxit floor - System bildet in der Addition seiner
einzelnen Komponenten eine Einheit. Diese sind so
aufeinander abgestimmt, dass ein beliebiges Austauschen
einzelner Komponenten - auch mit sogenannten
gleichwertigen Komponenten anderer Systeme - nicht
bedenkenlos möglich ist.

Alternativen zu den im Leistungsverzeichnis
vorgegebenen Produkten sind daher nur als komplettes
System möglich. Bieter, die andere Systeme alternativ
anbieten wollen, können ihre diesbezüglichen Angebote
als Anlage zu diesem Angebot abgeben. Genaue Angaben
über Hersteller, Aufbau dieses Bodensystems und
sonstige zur Beurteilung notwendige Erläuterungen sowie
Prüfzeugnisse, technische Merkblätter und
Referenzobjekte sind beizufügen.

Wenn andere Produkte zum Einsatz kommen sollen, muss
der Ausführende und/oder Auftrageber und/oder Planer
mit dem anderen Fremdhersteller und/oder
Verarbeitungsbetrieb vor der Beauftragung die Eignung
der ausgeschriebenen bzw. einzusetzenden Produkte und
Systeme eigenverantwortlich klären.

Angebotenes
Produktsystem:________________________________

Objektdokumentation.
Der Auftragnehmer hat im Rahmen der Eigenüberwachung
den Baustellenablauf zu dokumentieren. Die
Dokumentation ist dem Auftraggeber mit den
Abrechnungsunterlagen für die Bauakte auszuhändigen.
Die entsprechenden Vordrucke werden von maxit zur
Verfügung gestellt.

Objektgegebenheiten.
Nach VOB, Teil B, § 4, Abs. 3 hat sich der Verarbeiter
davon zu überzeugen, dass der bauliche Untergrund oder
Vorleistungen den Voraussetzungen für seine Gewerke
entsprechen. Evtl. Bedenken sind dem Auftraggeber
rechtzeitig vor Beginn der Ausführung schriftlich
mitzuteilen. Der Bieter hat sich vor Angebotsabgabe
über die örtlichen Verhältnisse sowie alle Umstände,
die seine Preisbildung beeinflussen könnten, zu
informieren.

Gewährleistung.
Beheizte Betonflächen sind nicht ohne weiteres
beschichtungsfähig und sind aus der Gewährleistung
ausgeschlossen. Aufbauten auf Trenn- oder Dämmlage,
sowie beheizte Fußbodenkonstruktionen könne über
spezielle Aufbauten geregelt werden. Dazu ist der maxit
Fachberater zu kontaktieren.
Mechanische Beschädigungen und Verschleiß durch die
Nutzung unterliegen nicht der Gewährleistung und sind
im Rahmen der Wartung und Pflege möglichst zeitnah zu
beheben um ein Ausweiten des Schadensbildes zu
vermeiden.

Oberflächenbehandlung.
Die zementgebundene maxit floor 4650 DuroColour
Oberfläche verhält sich bei Einwirkung von
Flüssigkeiten wie eine sehr dichte Betonoberfläche. Bei
hohen Anforderungen an Optik und Sauberkeit empfehlen
wir eine weitergehende Behandlung der zementgebundenen
Oberfläche mit Bodenwischpflegen der Firma
JohnsonDiversey www.johnsondiversey.de . Die Produkte
der Firma JohnsonDiversey wurden getestet und haben
sich in der Praxis vielfach bewährt. Eine Reinigungs-
und Pflegeanleitung für die Unterhaltsreinigung ist
verfügbar. maxit floor 4650 DuroColour kann mit
maxit floor Reaktionsharzen überarbeitet werden. Die
notwendigen verarbeitungsrelevanten Daten sind den
entsprechenden Technischen Merkblättern zu entnehmen.

Sonstiges
Das Liefern der benötigten Materialien ist in die
Einheitspreise einzurechnen, wenn in den einzelnen
Positionen nicht anderweitig beschrieben.
Das vorliegende Stamm-Leistungsverzeichnis beinhaltet
einzelne Positionen zur Hilfestellung. Eine
rechtsverbindliche, objektbezogene Gewährleistung
hinsichtlich der Vollständigkeit auf die jeweiligen
Projekte kann nicht übernommen werden.

Mitgeltende Unterlagen und Regelwerke.
Ergänzende technische Information von Franken Maxit
Hinweise zu oberflächenfertigen, zementgebundenen
maxit floor-Spachtelmassen als dekorativer Endbelag.
Stand Februar 2009

Industrieverband Werkmörtel e.V.
Farbige Fließestriche: Hinweise zur Planung,
Herstellung und Ausführung- Stand November 2005

EN 13813 Estrichmörtel und Estriche
-Eigenschaften und Anforderungen
Datum : 2002-06

### Unbenannt 01 Vorbereitende Arbeiten

**01.0001 Fräsen**
Bauteil:

Die vorhandene Kontaminierung, minderfeste Schicht,
Altbeschichtung oder Klebstoffresten bis in den Beton
hinein komplett abzufräsen.
Art der abzufräsenden Schicht: ______________________
z.B. verölt

Frästiefe: ____________z.B. über  3 bis 6 mm

Die Zahl der Arbeitsgänge ist vom Bieter
eigenverantwortlich zu kalkulieren, dies gilt ebenso
für die Fräsrichtungen ( nur längs und/oder im
Kreuzgang ) und die Fräskopfbreite.
Das max. zulässige Fräsgerätegewicht ist zunächst auf
die max. zulässige Deckenlast auszulegen. Diese ist
beim Bauherrn zu erfragen. Jedes Fräsgerät muss vor dem
Einsatz, unter Angabe des Gesamtgewichtes, vorab vom
Bauherrn genehmigt werden.

Angebotene Fräse:_________, Gesamtgewicht:___________

Ebenso ist einzukalkulieren, dass auf verschiedenen
Teilflächen verschiedene Fräsen zum Einsatz kommen
können
Bei der Entsorgung des abgefrästen Materials ist
zunächst von einer Einstufung als Bauschutt auszugehen,
die fach- und sachgerechte, nachprüfbare Entsorgung
dieses Bauschuttes ist unabhängig von den anfallenden
Mengen im nachfolgenden Einheitspreis enthalten.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m²

**01.0002 Hochpunkte und Randanschlüsse abfräsen**
Gekennzeichnete Hochpunkte und Randstreifen als
Übergang zur verbleibenden Betonfläche abfräsen. Der
Schutt ist gesondert zu lagern und fachgerecht und
entsprechend den gültigen Vorschriften/Gesetzen
umweltgerecht zu entsorgen.
Die gefrästen Flächen sind in jedem Fall abschließend
noch einmal zu strahlen.
Frästiefe: geschätzt ca. über 5 bis 10 mm
Mehrstärken werden getrennt vergütet. Der Fräsvorgang
ist vor dem Freilegen/Beschädigung der Bewehrung
einzustellen.
Teilflächen: über 1 bis 5 m² nach Angabe Bauleitung
EP einschl. Container.- Fracht- und Deponiekosten
Einheit: m²

**01.0003 Fräsen und Kugelstrahlen**
Bauteil:

Die vorhandene Kontaminierung, minderfeste Schicht,
Altbeschichtung oder Klebstoffresten bis in den Beton
hinein komplett abzufräsen.
Art der abzufräsenden Schicht: ______________________
z.B. verölt

Frästiefe: ____________z.B. über  3 bis 6 mm

Die Zahl der Arbeitsgänge ist vom Bieter
eigenverantwortlich zu kalkulieren, dies gilt ebenso
für die Fräsrichtungen ( nur längs und/oder im
Kreuzgang ) und die Fräskopfbreite.
Das max. zulässige Fräsgerätegewicht ist zunächst auf
die max. zulässige Deckenlast auszulegen. Diese ist
beim Bauherrn zu erfragen. Jedes Fräsgerät muss vor dem
Einsatz, unter Angabe des Gesamtgewichtes, vorab vom
Bauherrn genehmigt werden.

Angebotene Fräse:_________, Gesamtgewicht:___________

Ebenso ist einzukalkulieren, dass auf verschiedenen
Teilflächen verschiedene Fräsen zum Einsatz kommen
können. Das im Beton entstehende Fräsbild sollte das
nachfolgende Kugelstrahlen nicht zu sehr erschweren,
d.h. es sind geeignete Fräsköpfe zu verwenden.
Bei der Entsorgung des abgefrästen Materials ist
zunächst von einer Einstufung als Bauschutt auszugehen,
die fach- und sachgerechte, nachprüfbare Entsorgung
dieses Bauschuttes ist unabhängig von den anfallenden
Mengen im nachfolgenden Einheitspreis enthalten.
Abschließend die gefräste Betonoberfläche
Kugelstrahlen.
Anzahl der Arbeitsgänge: 1
Die Betonoberfläche ist vor erneuter Verschmutzung zu
schützen. Der Schutz der angrenzenden Bauteile sowie
des Umfeldes ist inbegriffen.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m²

**01.0004 Kugelstrahlen**
Waagerechte bzw. leicht geneigte Betonflächen mittels
mobilem Schleuder-Strahl-Verfahren (z. B. Blastrac) von
altem Farbanstrich, Schlämme, mürbem Feinmörtel,
Verunreinigungen, losen Bestandteilen o. ä. befreien
und das Strahlgut fachgerecht entsorgen. Durch das
Kugelstrahlen ist die Betonoberfläche erkennbar
abzutragen, die gestrahlte Betonoberfläche muss eine
porige, feinraue Struktur aufweisen. Randbereiche und
schwer zugängliche Stellen sorgfältig von Hand
nacharbeiten.
Die Betonoberfläche ist vor erneuter Verschmutzung zu
schützen. Der Schutz der angrenzenden Bauteile sowie
des Umfeldes ist inbegriffen.
Die Haftzugfestigkeit des Untergrundes muss nach
einmaligem Strahlen mindestens
1,5 N/mm² betragen.
Werden niedrigere Haftzugfestigkeiten gemessen, sind
zwischen AG und AN weitere Maßnahmen zu besprechen.
Zahl der Strahlgänge: 1
Einheit: m²

**01.0005 Strahlen der Betonfläche (Granulatstrahlen)**
Betonfläche durch Druckluftstrahlen mit festen
Strahlmitteln (Sandstrahlen) von altem Farbanstrich,
Schlämme bzw. Zementhaut, Verunreinigungen, losen
Bestandteilen o. ä. befreien und das Strahlgut
entsorgen. Die gestrahlte Fläche muss rau, Lunker
müssen geöffnet sein. Die Betonoberfläche ist vor
erneuter Verschmutzung zu schützen.
Der Schutz der angrenzenden Bauteile sowie des Umfeldes
ist inbegriffen.
Geforderte Oberflächenzugfestigkeit: mind. 1,5 N/mm²
Einheit: m²

**01.0006 Strahlen von Randstreifen/vertikalen Anschlüssen**
Randstreifen und vertikale Anschlüsse der Betonfläche
durch Druckluftstrahlen mit festen Strahlmitteln
(Sandstrahlen) von altem Farbanstrich, Schlämme bzw.
Zementhaut, Verunreinigungen, losen Bestandteilen o. ä.
befreien und das Strahlgut entsorgen. Die gestrahlte
Fläche muss rau, Lunker müssen geöffnet sein. Die
Betonoberfläche ist vor erneuter Verschmutzung zu
schützen. Der Schutz der angrenzenden Bauteile sowie
des Umfeldes ist inbegriffen.
Geforderte Oberflächenzugfestigkeit: mind. 1,5 N/mm²
Einheit: m²

**01.0007 Höchstdruckwasserstrahlen > 800 bar**
Bauteil:

Vorhandene Betonoberfläche durch
Höchstdruckwasserstrahlen vorbereiten.
Strahldruck: über 600 bis 2000 bar
angebotener Strahldruck:_____________
Betonabtrag: über 0 bis 20 mm
Bewehrung freilegen
Schmutzwasser aufnehmen und über
Pufferbehälter/Absetzbecken führen.
Nach Beprobung und ggf. Neutralisation dem Abwassernetz
zuführen.
Schlamm ordnungsgemäß entsorgen.
Einheit: m²

**01.0008 Hochdruckwasserstrahlen bis 800 bar**
Betonfläche durch Hochdruckwasserstrahlen mit
mindestens 500 bar von Schlämme bzw. Zementhaut
Verunreinigungen losen Bestandteilen, Bitumenresten
o.ä. befreien und das Strahlgut entsorgen.  Die
verwendete Wassermenge ist umgehend nach dem Strahlgang
aufzunehmen und fachgerecht zu entsorgen. Dabei hat der
AN den nassen und trockenen Strahlabfall auf
wassergefährdete Stoffe und Zusammensetzungen zu prüfen
( z.B. Alkalität prüfen ). Evtl. notwendig werdende
Neutralisationen sind durch den AN nachweislich
auszuführen. Die vor und nach dieser Maßnahme
gemessenen Werte sind zu dokumentieren und
unaufgefordert dem AN vorzulegen.
Das anfallende Strahlwasser darf nicht durch
Bauwerksfugen, Öffnungen auf darunter liegende Flächen
gelangen.
Die gestrahlte Fläche muss rau, Lunker müssen geöffnet
sein. Die gestrahlten Flächen sind nochmals auf
Schadstellen zu überprüfen. Die Betonoberfläche ist vor
erneuter Verschmutzung zu schützen.
Der Schutz der angrenzenden Bauteile sowie des Umfeldes
ist inbegriffen.
Durch das Wasserstrahlen können im Vergleich zu anderen
Untergrundvorbereitungstechniken erhebliche
Rauhigkeiten auf der Rohbetondecke entstehen. Dies
erfordert u.a. einen Mehraufwand bei dem nachfolgenden
Spachtel- und Beschichtungsarbeiten. Zwischen AN und AG
ist dies vorab zu klären.

Oberflächenzugfestigkeit:  mind. 1,5 N/mm², werden nach
dem Hochdruckwasserstrahlen geringere Werte gemessen,
sind  zw. AG und AN  weitere/andere Maßnahmen zu
besprechen.
Angebotener Strahldruck: __________bar (max. 800 bar)
Angebotetes
Verfahren/Gerät/Subunternehmer:______________________
Falls untergrundbedingt andere Strahldrücke notwendig
werden, ist dies getrennt nachzuweisen, anzubieten und
zu beauftragen. Grundsätzlich können
Wasserstrahlmusterflächen nicht kostenlos für den AG
hergestellt werden.
Einheit: m²

**01.0009 Entsorgung Sondermüll**
*** Bedarfsposition ohne GB
Zulage zur Position Fräsen für die Entsorgung
kontaminierten Fräsgutes.
Der Nachweis ist Mittels offizieller Wiegescheine der
Deponie zu führen.
Einheit: kg

**01.0010 Fließestrich Reinigungsschliff**
Reinigungsschliff auf neu eingebrachtem
Calciumsulfat-Fließestrich mit einer Schleifmaschine
für Spachtelmassen durchführen. Schleifpapier mit der
Körnung 16. Anschließend gesamte Fläche mit
Industriestaubsauger absaugen.
Einheit: m²

**01.0011 Untergrund abfegen**
Untergrund mit Besen grob abfegen und anschließend mit
Industriestaubsauger staubfrei absaugen.
Einheit: m²

**01.0012 Absaugen/Vakuumreinigung**
Waagerechte bzw. leicht geneigte Betonfläche mittels
Absaugen von Staub, Strahlgut und Strahlmittel befreien
und entsorgen. Die Betonoberfläche ist vor erneuter
Verschmutzung zu schützen.
Einheit: m²

**01.0013 Untergrund dampfstrahlen**
*** Bedarfsposition ohne GB
Reinigen der Rohbetondecke mittels Hochdruckreiniger.
Überschusswasser mit Wassersauger aufnehmen.
Einheit: m²

**01.0014 Bewehrungsmatte am Untergrund verdübeln**
Liefern und Einbauen einer verdübelten Bewehrungsmatte
auf mürben Betonuntergründen zur Begrenzung eventuell
nachträglicher Hohllagigkeiten bei Verbundlösungen.
Auf den freigelegten Flächen wird eine Bewehrungsmatte
Q 133 mit ca. 4 Dübeln/m² verankert. Die Dübel werden
in die bestehende Unterkonstruktion mittels geeigneten
Gerätes geschossen. Einschließlich aller erforderlichen
Zuschnitte und Befestigungsmittel.
Einheit: m²

**01.0015 Stahlmatteneinlage verdübelt Maschenweite 40 x 40 mm**
Liefern und Einbauen einer verzinkten
Stahlmatteneinlage auf Teilflächen und  kritischen
Bereichen mit geringerer Oberflächenzugfestigkeit. Am
Untergrund zur Begrenzung von Hohllagigkeiten
verdübelt.

Maschenweite ca. 40 x 40 mm; Drahtdicke ca. 4 mm

4 Befestigungspunkte je m² mit Schussdübeln o.ä.
Einheit: m²

**01.0016 AKS-Matte am Untergrund verdübeln**
Liefern und Einbauen einer verdübelten AKS-Gittermatte
auf mürben Betonuntergründen zur Begrenzung eventuell
nachträglicher Hohllagigkeiten bei Verbundlösungen.
Auf den freigelegten Flächen wird eine
Drahtbewehrungsmatte aus verzinkten Stahldraht mit ca.
2 mm Durchmesse mit ca. 4 Dübeln/m² verankert. Die
Dübel werden in die bestehende Unterkonstruktion
mittels geeigneten Gerätes geschossen. Einschließlich
aller erforderlichen Zuschnitte und Befestigungsmittel.
Einheit: m²

**01.0017 Oberflächenzugfestigkeit**
Feststellung der Oberflächenzugfestigkeit durch
Aufkleben von Stahlstempeln mit einem Durchmesser von
50 mm auf den vorbereiteten Betonuntergrund und
Abziehen mit geeignetem Prüfgerät, z.B. Sattec,
Schenk-Trebel oder Herion. Das Ergebnis ist zu
protokollieren.
Einheit: Stk

**01.0018 Haftzugsmessungen**
Feststellung der Oberflächenhaftzugfestigkeit durch
Aufkleben von Stahlstempeln mit einem Durchmesser von
50 mm auf dem vorbereiteten, vorgebohrten
Betonuntergrund und Abziehen mit geeignetem Prüfgerät,
z.B. Sattec, Schenk-Trebel oder Herion. Das Ergebnis
ist zu protokollieren. Es ist in jedem Fall mit dem
Kronenbohrer zuvor vorzubohren. Der AG kann die Anzahl
der Messungen entsprechende der allgemeinen Richtlinien
Angaben, abweichend von der ausgeschriebenen Stückzahl,
unter Berücksichtigung des angebotenen Einheitspreises,
ausführen lassen.
Eine Messung besteht aus 3 Einzelprüfungen.
Einheit: Stk

**01.0019 Rautiefe**
Feststellung der mittleren Rautiefe an horizontalen
Flächen mittels Sandflächenverfahren und protokollieren
der Ergebnisse. Die Prüfung ist nach Abschluss der
Vorbehandlung der Betonunterlage durchzuführen.
Einheit: Stk

**01.0020 Restfeuchtemessung**
Feststellen des Feuchtegehaltes des Beton- oder
Estrichuntergrundes mittels CM-Gerät und protokollieren
der Ergebnisse.
Einheit: Stk

**01.0021 Fließmaßkontrolle für Spachtelmassen floor 4650 DuroColour**
Kontrolle der Wasserzugabe bei der maschinellen
Aufmischung von mineralischen Spachtel - und
Ausgleichsmassen vor und während der Verarbeitung.
Vor der Verlegung und nach jeweils 5 t.
Materialdurchgang ist eine Fließprobe mit dem floor
Fließring Durchmesser 68mm/Höhe 35 mm und der
maxit floor Fließplatte (Ausbreitmaß) durchzuführen.
Die Ergebnisse der Fließprobe sind zu protokollieren.

maxit floor 4650 DuroColour

Ausbreitmaß der Fließprobe: 220 - 230 mm bei 20°C.
Einheit: Stk

**01.0022 Trennrisse verbinden und verharzen floor 4712 normal härtend**
Scheinfugen sowie Risse in Estrichen kraftschlüssig mit
normal härtendem, lösemittelfreiem und sehr
emissionsarmen Epoxidharz verschließen.
Produkt: maxit floor 4712 Grundierung EC 1
Verbrauch: ca. 0,1 bis 0,15 kg/lfm
Hierzu werden die Fugen/Risse in Längsrichtung mit dem
Trennschleifer geöffnet.
Quer zum Rissverlauf wird in Abständen von ca. 20 cm,
8cm Lang und ca. 2-3 cm tief eingeschnitten. Danach
werden die Schnitte ausgesaugt und maxit floor
Wellenverbinder eingelegt.
Das angemischte Epoxidharz in die geöffneten Risse
gießen und sofort mit Quarzsand z.B. maxit floor 4936
Abstreusand 0,5 - 1,0 mm abstreuen. Die ermöglicht eine
gute Haftung für einen nachfolgenden Spachtelauftrag.
Bei Heizestrichen sind besondere Vorsichtsmaßnahmen zu
treffen.
Bewegungsfugen dürfen niemals verschlossen werden und
sind auch im Oberbelag durch entsprechende Fugenprofile
zu übernehmen.
Einheit: m

**01.0023 Trennrisse verbinden und verharzen mit floor 4715 schnell härtend**
Scheinfugen sowie Risse in Estrichen kraftschlüssig mit
schnell härtendem, lösemittelfreiem Epoxidharz
verschließen.
Produkt: maxit floor 4715 Grundierung EP schnell
Verbrauch: ca. 0,1 bis 0,15 kg/lfm
Hierzu werden die Fugen/Risse in Längsrichtung mit dem
Trennschleifer  geöffnet. Der Untergrund muss sauber,
fest und trocken sein.
Quer zum Rissverlauf wird in Abständen von ca. 20 cm,
8cm Lang und ca. 2-3 cm tief eingeschnitten. Danach
werden die Schnitte ausgesaugt und Wellenverbinder
eingelegt.
Das angemischte Epoxidharz in die geöffneten Risse
gießen und sofort mit Quarzsand z.B. maxit floor 4936
Abstreusand 0,5 - 1,0 mm abstreuen. Die ermöglicht eine
gute Haftung für einen nachfolgenden Spachtelauftrag.
Nur so viel Reaktionsharz anmischen, wie innerhalb der
Verarbeitungszeit vergossen werden kann.
Bei Heizestrichen sind besondere Vorsichtsmaßnahmen zu
treffen.
Bewegungsfugen dürfen niemals verschlossen werden und
sind auch im Oberbelag durch entsprechende Fugenprofile
zu übernehmen.

Abgerechnet wird die Gesamtlänge aus Längs- und
Querrissen.
Einheit: m

**01.0024 einzelne Schwindrisse mit floor 4712 schließen**
Verschließen von Rissen durch mehrmaligen Auftrag von
niedrigviskosem und sehr emissionsarmen Epoxidharz
maxit floor 4712 Grundierung EC 1, mittels Pinsel. Die
Risse sind bis zur Sättigung zu füllen. Das Schließen
der durch das Kugelstrahlen stark aufgeweiteten
Betonierabschnittsfugen ist in einer separaten Position
beschrieben.
Einheit: m

**01.0025 flächige Schwindrisse mit floor 4712 schließen**
Flächig frei gestrahlte Schwindrisse innerhalb einer
Teilfläche mittels niedrigviskosem und sehr
emissionsarmen Epoxidharz maxit floor 4712 Grundierung
EC 1 durch fluten mit dem Gummischieber verschließen.
Einzelflächen bis 5 m² unabhängig von der Gesamtanzahl
bzw. der Einzellänge und der Rissbreite/tiefe. Die
Rissbehandlung findet nach der Untergrundvorbereitung
statt.
Nachfolgende Grundierungsarbeitsgänge werden nach
separater Position abgerechnet.
Einheit: m²

**01.0026 Betonierabschnittfugen mit floor 4712 schließen**
Fach- und sachgerechtes, kraftschlüssiges, starres,
überbeschichtungsfähiges Schließen von breiten Rissen
und Spalten im Bereich der Betonierabschnittsfugen.
Anzubieten ist die fix und fertige Leistung.
Es ist ein sehr emissionsarmes Reaktionsharz zu
verwenden.
Produkt: maxit floor 4712 Grundierung EC 1
Zunächst ungefüllt in den Rissverlauf gießen und
anschließend mit ca. 7 % maxit floor 4917 Stellmittel
den Rissverlauf dicht abspachteln.
Einheit: m

**01.0027 Fugen aus dem Untergrund abstellen**
Vorhandene Raumfugen aus dem Untergrund geradlinig
abstellen und in die Estrichfläche übernehmen.
Menge: 1,000 m

**01.0028 Gebäudedehnfugen einbauen Bodenbereich**
Im Bereich vorhandener Gebäudedehnfugen liefern und
Einbauen von Fugenprofilen z.B. Typ Migua oder glw.
entsprechend der Fugendimensionierung. Einbauanleitung
des Herstellers beachten.
Einheit: m

**01.0029 Scheinfugenraster ca. 1,5 mm tief einschneiden**
Nach erfolgter Einpflege werden die geplanten
Scheinfugen auf der Fläche eingemessen. Dabei sollte
die Orientierung auf vorhandene Raumfugen erfolgen. Die
Einmessung sollte mittels Laser erfolgen. Fugen mittels
Führungsschienen geradlinig ca. 1,5 mm tief als
Schattenfuge einschneiden.
Ein Verfüllen ist nicht vorgesehen.
Fugenraster: ca. 400 x 400 cm
Einheit: m

**01.0030 überschleifbare Metall-Fugenprofile für 4635 DuroStone einbauen**
Liefern und höhengerechtes Einbauen von
Metall-Fugenprofile als Dehnungsfugen im Estrich
im Bereich der vorhandenen Estrichfugen.
Profilhöhe 12 bis 15 mm
Fugenbreite über 15 bis 20 mm
Material nichtrostend z.B. Edelstahl
Schleifbar mit Terrazzo-Schleiftechnik auf Endhöhe
Oberkante Fertigfußboden.
Das Fugenprofil muss so fixiert werden, dass es während
der Schleif- und Poliervorgänge zu keinen
Beschädigungen kommt.
Einheit: m

**01.0031 Fugenraster für 3 mm Metalleinlage schneiden und Metall einlegen**
Nach erfolgter Einpflege werden das geplante
Fugenraster eingemessen und schienengeführt trocken
geschnitten.
Dabei sollte die Orientierung auf vorhandene Raumfugen
erfolgen. Die Einmessung sollte mittels Laser erfolgen.

Fugentiefe: ca. 11 mm
Fugenbreite: ca. 4 mm
Fugenraster: ca. 400 x 400 cm
Liefern und Einbauen einer Metalleinlage aus Aluminium
in das vorgegebene Fugenraster einschließlich aller
erforderlichen Zuschnitte. Die Verklebung und
Eindichtung erfolgt mittels Reaktionsharz.
Metall: Aluminium 3 x 10 mm
Einheit: m

**01.0032 Zulage Metalleinlage aus Edelstahl**
Zulage zur Vorposition Fugenraster für 3 mm
Metalleinlage
Position wie vor, jedoch

Metall: Edelstahl 3 x 10 mm
Einheit: m

**01.0033 Dekorative Fuge Schlüter DECO Aluminium H = 8 mm**
Liefern und höhengerechtes Einbauen einer Profilschiene
mit 6 mm breiter Sichtoberfläche zur dekorativen
Fugengestaltung oder als Abschlussprofil. Mit
trapezförmig gelochten Befestigungsschenkeln unter
Beachtung der Herstellerangaben fachgerecht einbauen
und so abdichten, dass ein Unterlaufen durch stark
fliesfähige Spachtelmassen nicht möglich ist.
Material: Aluminium
Profilhöhe: 8 mm
Lieferlänge: 2,50 m
Produkt: Schlüter -DECO oder gleichwertig

Angebotenes Produkt: _____________________

Einschließlich aller erforderlichen Zuschnitte und
Befestigungsmittel. Verlegen nach Fugenplan des AG.
Einheit: m

**01.0034 Dekorative Fuge PRODECOR Q Aluminium H = 8 mm**
Liefern und höhengerechtes Einbauen einer Profilschiene
mit 9 mm breiter Sichtoberfläche zur dekorativen
Fugengestaltung oder als Abschlussprofil. Mit
trapezförmig gelochten Befestigungsschenkeln unter
Beachtung der Herstellerangaben fachgerecht einbauen
und so abdichten, dass ein Unterlaufen durch stark
fliesfähige Spachtelmassen nicht möglich ist.
Material: Aluminium
Profilhöhe: 8 mm
Lieferlänge: 2,50 m oder 3,00 m
Produkt: proline PRODECOR Q oder gleichwertig

Angebotenes Produkt: _____________________

Einschließlich aller erforderlichen Zuschnitte und
Befestigungsmittel. Verlegen nach Fugenplan des AG.
Einheit: m

**01.0035 Zulage für Eckstücke Innen- und Außenecken Aluminium**
Liefern und Einbauen von Eckstücken für Innen- und
Außenecken passen zum ausgeschriebenen Fugenprofil.
Material: Aluminium

Produkt: proline PRODECOR Q oder gleichwertig

Angebotenes Produkt: _____________________
Einheit: Stk

**01.0036 Dekorative Fuge Schlüter DECO Aluminium H = 9 mm**
Liefern und höhengerechtes Einbauen einer Profilschiene
mit 6 mm breiter Sichtoberfläche zur dekorativen
Fugengestaltung oder als Abschlussprofil. Mit
trapezförmig gelochten Befestigungsschenkeln unter
Beachtung der Herstellerangaben fachgerecht einbauen
und so abdichten, dass ein Unterlaufen durch stark
fliesfähige Spachtelmassen nicht möglich ist.
Material: Aluminium
Profilhöhe: 9 mm
Lieferlänge: 2,50 m
Produkt: Schlüter -DECO oder gleichwertig

Angebotenes Produkt: _____________________

Einschließlich aller erforderlichen Zuschnitte und
Befestigungsmittel. Verlegen nach Fugenplan des AG.
Einheit: m

**01.0037 Dekorative Fuge Schlüter DECO Edelstahl H = 8 mm**
Liefern und höhengerechtes Einbauen einer Profilschiene
mit 6 mm breiter Sichtoberfläche zur dekorativen
Fugengestaltung oder als Abschlussprofil. Mit
trapezförmig gelochten Befestigungsschenkeln unter
Beachtung der Herstellerangaben fachgerecht einbauen
und so abdichten, dass ein Unterlaufen durch stark
fliesfähige Spachtelmassen nicht möglich ist.
Material: Edelstahl
Profilhöhe: 8 mm
Lieferlänge: 2,50 m
Produkt: Schlüter -DECO oder gleichwertig

Angebotenes Produkt: _____________________

Einschließlich aller erforderlichen Zuschnitte und
Befestigungsmittel. Verlegen nach Fugenplan des AG.
Einheit: m

**01.0038 Dekorative Fuge PRODECOR Q Edelstahl H = 8 mm**
Liefern und höhengerechtes Einbauen einer Profilschiene
mit 9 mm breiter Sichtoberfläche zur dekorativen
Fugengestaltung oder als Abschlussprofil. Mit
trapezförmig gelochten Befestigungsschenkeln unter
Beachtung der Herstellerangaben fachgerecht einbauen
und so abdichten, dass ein Unterlaufen durch stark
fliesfähige Spachtelmassen nicht möglich ist.
Material: Edelstahl
Profilhöhe: 8 mm
Lieferlänge: 2,50 m oder 3,00 m
Produkt: proline PRODECOR Q oder gleichwertig

Angebotenes Produkt: _____________________

Einschließlich aller erforderlichen Zuschnitte und
Befestigungsmittel. Verlegen nach Fugenplan des AG.
Einheit: m

**01.0039 Zulage für Eckstücke Innen- und Außenecken Edelstahl**
Liefern und Einbauen von Eckstücken für Innen- und
Außenecken passen zum ausgeschriebenen Fugenprofil.
Material: Edelstahl

Produkt: proline PRODECOR Q oder gleichwertig

Angebotenes Produkt: _____________________
Einheit: Stk

**01.0040 Dekorative Fuge Schlüter DECO Edelstahl H = 9 mm**
Liefern und höhengerechtes Einbauen einer Profilschiene
mit 6 mm breiter Sichtoberfläche zur dekorativen
Fugengestaltung oder als Abschlussprofil. Mit
trapezförmig gelochten Befestigungsschenkeln unter
Beachtung der Herstellerangaben fachgerecht einbauen
und so abdichten, dass ein Unterlaufen durch stark
fliesfähige Spachtelmassen nicht möglich ist.
Material: Edelstahl
Profilhöhe: 9 mm
Lieferlänge: 2,50 m
Produkt: Schlüter -DECO oder gleichwertig

Angebotenes Produkt: _____________________

Einschließlich aller erforderlichen Zuschnitte und
Befestigungsmittel. Verlegen nach Fugenplan des AG.
Einheit: m

**01.0041 floor 4965 Abstellstreifen 15 x 15 mm Arbeitsabschnitte**
Liefern und Einbauen selbstklebender Schaumstoffleisten
im Format 15 x 15 mm zum begrenzen von Arbeitsflächen
bei Verlegung hoch fließfähiger Spachtel- und
Ausgleichsmassen.

Produkt: maxit floor 4965 Abstellstreifen
Einheit: m

**01.0042 floor 4965 Abstellstreifen 15 x 15 mm Einbauteile**
Abläufe, Entwässerungseinrichtungen etc. sind vor
Auftrag der zementgebundenen Bodenbeschichtung
sorgfältig abzudichten.

Produkt: maxit floor 4965 Abstellstreifen
Einheit: Stk

**01.0043 Baustelleneinrichtung kurz**
Einrichten und Räumen der Baustelle, Vorhalten der
Baustelleneinrichtung für sämtliche in der
Leistungsbeschreibung aufgeführten Leistungen,
Herstellen der erforderlichen Anschlüsse für Wasser und
Baustrom.
Menge: 1,000 psch

**01.0044 Baustelleneinrichtung Versorgung gegen Bezahlung**
Geräte, Werkzeuge, Bauwagen und sonstige
Betriebsmittel, die zur vertragsmäßigen Erfüllung der
Bauleistungen erforderlich sind, auf die Baustelle
bringen, betriebsfertig aufstellen, für die Dauer der
Bauzeit vorhalten, und wieder entfernen bzw. räumen der
Baustelle.
Erforderliche Versorgungseinrichtungen wie Strom,
Wasser und Baustrom werden in Abstimmung mit dem AG
gegen Bezahlung zur Verfügung gestellt.
Die Baustelleneinrichtung hat die notwendige
Baustellensicherung zu enthalten; des Weiteren sind die
benutzten Flächen und Wege entsprechend dem
ursprünglichen Zustand wieder ordnungsgemäß
herzurichten und alle Verunreinigungen zu beseitigen.
Menge: 1,000 psch

**01.0045 Baustromanschluss**
Stromanschluss mit Zähleinrichtung gemäß den
einschlägigen VDE-Bestimmungen sowie Prüfung in
vorgeschriebenen Zeitabständen lt. UVV "Elektrische
Anlagen und Betriebsmittel" einrichten. Im Preis
inbegriffen sind die notwendigen Antragstellungen,
Prüfgebühren sowie die Verbrauchsverrechnung mit dem
Elektroversorgungsunternehmen.
Menge: 1,000 psch

**01.0046 Bauwasseranschluss**
Wasseranschluss mit Zähleinrichtung, einschl. Anschluss
und Versorgungsleitungen einrichten. Im Preis
inbegriffen sind die notwendigen Antragstellungen,
Prüfgebühren sowie die Verbrauchsverrechnung mit dem
Wasserversorgungsunternehmen.
Menge: 1,000 psch

**01.0047 Bauwasseranschluss, Hydrant**
Anschluss als Bauwasserleitung an vorhandenen
Unterflurhydranten herstellen, Flansch montieren mit
Übergangsstück bis Gewindeanschluss, einschl.
Vorhaltung über die gesamte Bauzeit und Demontage sowie
provisorischer Einhausung bei Frost.
Gewindeanschluss: 2 Zoll
Menge: 1,000 psch

**01.0048 Staubschutzwände**
Liefern, montieren und abbauen von Staubschutzwänden.
Höhe:.....................m
Länge:....................m
Einheit: m²

**01.0049 Abdunkeln von Fensterflächen**
Während des Belagseinbaues sind die Flächen vor
direkter Sonneneinstrahlung und Durchzug zu schützen.
Fensterflächen sind abzudunkeln.
Einheit: m²

### Unbenannt 02 zementgebundene Nutz- und Designböden

**02.0001 Dispersionsgrundierung auf Untergrund 1:3 verdünnt 2 Arbeitsgänge**
Liefern und Einbauen einer wasserverdünnbare
Dispersionsgrundierung für mineralische Untergründe als
universeller maxit floor Systembestandteil, werksseitig
als Konzentrat geliefert.

Produkt: maxit floor 4716 Haftgrundierung

maxit floor 4716 Haftgrundierung vergleichmäßigt das
Saugverhalten des Untergrundes und stellt einen
optimalen Haftverbund sicher.

Das Konzentrat ist vor Ort mit Leitungswasser zu
verdünnen und mit Besen intensiv in den Untergrund
einarbeiten. Pfützenbildung ist zu vermeiden.

Untergrund:_____________________
Verdünnungsgrad: 1: 3
Anzahl der Arbeitsgänge: 2
Materialverbrauch: ca. 0,2 - 0,4 Liter/m² der fertigen
Mischung je Arbeitsgang
Auf stark saugenden Untergründen ist ggf. ein weiterer
Arbeitsgang erforderlich.

Diese Angaben sind ca. Werte und sind vom Bieter
objekt- und/oder untergrundabhängig anzupassen.
Nachdem maxit floor 4716 Haftgrundierung farblos
aufgetrocknet ist, kann die nächste Schicht eingebaut
werden.
Die Angaben im neusten technischen Merkblatt sind zu beachten.
Einheit: m²

**02.0002 zusätzliche Dispersionsgrundierung 1:3 verdünnt**
*** Bedarfsposition ohne GB
Einbau einer weiteren Grundierung.
Diese ist bei nachweislich stark saugenden
Untergründen notwendig und wird bei Bedarf dem
Auftragnehmer zusätzlich vergütet.

Produkt: maxit floor 4716 Haftgrundierung 1:3 verdünnt

Überarbeitungszeiten nach aktuellen Technischen
Merkblättern unbedingt einhalten.
Verbrauch: ca. 300 - 400 g/m² der fertigen Mischung
Einheit: m²

**02.0003 Zwischengrundierung auf floor 4602 DuroBase Extra 1:3**
Liefern und Einbauen einer wasserverdünnbare
Dispersionsgrundierung für mineralische Untergründe als
universeller maxit floor Systembestandteil, werksseitig
als Konzentrat geliefert.

Produkt: maxit floor 4716 Haftgrundierung

Das Konzentrat ist vor Ort mit Leitungswasser zu
verdünnen und mit Besen intensiv in den Untergrund
einarbeiten. Pfützenbildung ist zu vermeiden.

Zwischengrundierung auf maxit floor 4602 DuroBase Extra
Verdünnungsgrad: 1: 3
Anzahl der Arbeitsgänge: 1
Materialverbrauch: ca. 0,3 Liter/m² der fertigen
Mischung
Nachdem die Haftgrundierung farblos aufgetrocknet ist, kann die nächste Schicht eingebaut werden.
Die Angaben im neusten Technischen Merkblatt sind zu
beachten.
Einheit: m²

**02.0004 Epoxidharzgrundierung EC 1 sehr emissionsarm**
Liefern und Einbau einer geprüften, sehr emissionsarmen
und lösemittelfreien 2-Komponenten
Epoxidharzgrundierung.
Produkt: maxit floor 4712 Grundierung EC 1
Das angemischte Produkt wird ungefüllt
auf dem vorbereiteten mineralischen Untergrund
ausgegossen, mittels Gummischieber verteilt und mit
Lammfellrolle nachgerollt um Stoffansammlungen zu
vermeiden. Das Grundierharz muss gegen rückwärtige
Durchfeuchtung geprüft sein und über eine EC 1 Lizenz
verfügen.
Die frische Grundierung ist mit maxit floor 4936
Abstreusand 0,5 -1,0 mm oder  feuergetrocknetem
Quarzsand der Körnung 0,7 bis 1,2 mm vollflächig
abzustreuen. Überschüssiger, nicht eingebundener Sand
nach der Reaktion des Epoxidharzes entfernen und
fachgerecht entsorgen.
Die Angaben im neusten Technischen Merkblatt sind zu
beachten.
Verbrauch: ca. 400 -500 g/m² Grundierung in
Abhängigkeit des Untergrundes
Verbrauch: ca. 2 kg/m² Abstreusand
Einheit: m²

**02.0005 Feuchtigkeitsbremse durch 2- fache EP- Grundierung**
Bauteil: erdberührte Bodenfläche, Betonboden mit
erhöhter Restfeuchte

Vorbereitete, staubfreie Betonoberfläche mit
lösemittelfreiem, ungefülltem 2-Komponenten-Epoxydharz
maxit floor 4712 Grundierung EC 1 grundieren. Das
Grundierharz muss gegen rückwärtige Durchfeuchtung
geprüft sein.
Epoxidharz auf den Untergrund ausgießen, mittels
Gummischieber verteilen und mit Lammfellrolle
nachrollen, um Stoffansammlungen zu vermeiden.

Verbrauch: 1: AG: ca. 400 -500 g/m² Grundierung

Der erste Arbeitsgang darf nicht abgesandet werden.
Der zweite Arbeitsgang ist aufzubringen, sobald die
erste Lage klebfrei ausgehärtet ist und keine
Fußabdrücke verbleiben.
Die maximalen Überarbeitungszeiten sind dem Technischen
Merkblatt maxit floor 4712 Grundierung EC 1 zu
entnehmen.
Die Verarbeitung erfolgt analog zum ersten Arbeitsgang.

Verbrauch: 2. AG: ca. 400 -500 g/m² Grundierung

Die frische 2. Lage ist mit maxit floor 4936
Abstreusand 0,5 -1,0 mm oder  feuergetrocknetem
Quarzsand der Körnung 0,7 bis 1,2 mm vollflächig
abzustreuen.
Verbrauch: ca. 2 kg/m² Abstreusand
Überschüssiger, nicht eingebundener Sand
nach der Reaktion des Epoxidharzes entfernen und
fachgerecht entsorgen.
Einheit: m²

**02.0006 Epoxidharzgrundierung schnell erhärtend**
Liefern und Einbau einer schnell reagierenden,
lösemittelfreien 2-Komponenten Epoxidharzgrundierung.
Produkt: maxit floor 4715 Grundierung EP
Das angemischte Produkt wird ungefüllt auf dem
vorbereiteten mineralischen Untergrund ausgegossen,
mittels Gummischieber verteilt und mit Lammfellrolle
nachgerollt um Stoffansammlungen zu vermeiden.
Die frische Grundierung ist mit maxit floor 4936
Abstreusand 0,5 -1,0 mm oder  feuergetrocknetem
Quarzsand der Körnung 0,7 bis 1,2 mm vollflächig
abzustreuen. Überschüssiger, nicht eingebundener Sand
nach der Reaktion des Epoxidharzes entfernen und
fachgerecht entsorgen.
Das Grundierharz ist nach 4 Stunden bei 20° C begeh -
und beschichtbar.
Die Angaben im neusten Technischen Merkblatt sind zu
beachten.
Verbrauch: ca. 400 -500 g/m² Grundierung in
Abhängigkeit des Untergrundes
Verbrauch: ca. 2 kg/m² Abstreusand
Einheit: m²

**02.0007 Epoxidharzgrundierung schnell -zweite Grundierung**
*** Bedarfsposition ohne GB
Einbau einer zweiten Epoxidharzgrundierung.
Diese ist u. a. bei stark saugenden und nachweislich
"blasenden" Untergründen notwendig und wird bei Bedarf
dem Auftragnehmer zusätzlich vergütet.
Produkt: maxit floor 4715 Grundierung EP schnell

Überarbeitungszeiten nach aktuellen Technischen
Merkblättern unbedingt einhalten.
Verbrauch: ca. 300 bis 500 g/m²
zuzüglich Absandung
Einheit: m²

**02.0008 Zwischengrundierung der abgesandeten Epoxidharzgrundierung**
*** Bedarfsposition ohne GB
Nur bei sehr niedrigen relativen Luftfeuchten < 40 %.

Abgestreute und ausgehärtete Epoxidharzgrundierung mit
maxit floor 4716 Haftgrundierung (Konzentrat)
grundieren, nachdem aller nicht fest eingebundene
Quarzsand entfernt ist.
maxit floor 4716 Haftgrundierung wird auf der Baustelle
mit Leitungswasser verdünnt.
Mischungsverhältnis:
1 Vol.-T. floor 4716 : 3 Vol.-T. Wasser.

Die verarbeitungsfertige Mischung wird auf die
abgesandete Oberfläche aufgesprüht.
Pfützenbildung ist zu vermeiden.
Sobald die Grundierung  transparent verfilmt ist, kann
mit der Verlegung der maxit floor Beschichtung begonnen
werden.
Das Technische Merkblatt ist zu beachten.

Anzahl der Arbeitsgänge: 1
Verbrauch: ca. 150-200 g/m² der verdünnten Mischung
Einheit: m²

**02.0009 zementgebundener Ausgleich bis 30 mm floor 4602 DuroBase Extra**
Liefern und Einbau eines 1-komponentigen, pumpfähigen,
kunststoffvergüteten, zementgebundenen,
faserverstärkten Bodenausgleichs bzw. als Endbelages
für Schichtdicken von 5 - 30 mm.
Untergrund: Beton- oder tragfähiger Zementestrich im
Verbund.
Für den Innenbereich als Bodenausgleichsmasse und als
Endbelag bei leichter Industriebelastung auf unebenen
Untergründen geeignet.

Produkt: maxit floor 4602 DuroBase Extra

Das Produkt ist speziell als Grobausgleich unter
maxit floor 4610 DuroTop, 4630 DuroLit und 4650
DuroColour geeignet. Bei leichten
Belastungsanforderungen als Endbelag geeignet.
Dabei ist die empfohlene Schichtdicke 8 - 10 mm
einzuhalten.
Für Reaktionsharz - Folgebeschichtungen ist das Produkt
nach entsprechender Trocknungszeit geeignet.

Oberflächenzugfestigkeit des Untergrundes: 1,5 N/mm².
Der Untergrund ist vorab fachgerecht Kugelzustrahlen
(Extra Position).
Vorab ist der Untergrund zweifach mit maxit floor 4716
Haftgrundierung (Extra Position) zu grundieren.

Stark saugende Betonuntergründe oder bei Gefahr
nachstoßender Untergrundfeuchte sind vorab mit einer
Epoxidharzgrundierung - maxit floor 4710 Grundierung EP
- einschl. Absandung zu grundieren (Extra Position).

Einbau und Ausbau der erforderlichen selbstklebende
Schaumstoffleisten maxit floor 4965 Abstellstreifen
(Extra Position). Die Mehrleistungen für die notwendige
Verlegung in Bahnen ist einzurechnen.

Maximale Schichtdicke: 30 mm
Minimale Schichtdicke: 5 mm
Empfohlene Schichtdicke: 8 - 10 mm
Schichtdicke: ____ mm
Druckfestigkeit nach 28 Tagen: Mittelwert 25 N/mm²
Begehbar nach 2 - 4 Stunden
Vollbelastbar nach 7 Tagen
Verbrauch ca. 1,7 kg/m² und je mm Schichtdicke

Die Angaben im neusten technischen Merkblatt sind zu beachten.
Einheit: m²

**02.0010 Kiesschüttung 16/32 mit Verfüllung floor 4602 über 30 bis 100 mm**
Tiefere Einzelstellen im Betonuntergrund werden lose
mit Rollkies oberflächenbündig aufgefüllt und
anschließend mit zementgebundene
Bodenbeschichtungsmasse als Bindemittel verfüllt.
Einzelflächen bis 5 m² nach Angabe Bauleitung.
Schichtdicke über 30 bis 100 mm.
Gewaschener rundkörniger Kies der Körnung 16 - 32 mm.
Auf die angetrocknete Grundierung wird der Kies
oberflächenbündig zur bestehenden Anschlusshöhe
aufgebracht.Anschließen wird der abgezogenen Kies mit
dem faserbewehrten maxit floor 4602 DuroBase Extra
verfüllt. Das Material wird mittels Durchlaufmischer
angemischt und mit einer Pumpe zum Einbauort gefördert.
Die Wasserzugabe ist am Durchlaufmischer entsprechend
einzustellen.
Die richtige Zugabe ist durch eine Fließprobe vor und
während der Ausführung nach Technischem Merkblatt zu
kontrollieren.
Während des Verfüllens ist überstehender Kies mit einem
Rechen zu egalisieren. Ein leichtes Abstreifen der
Oberfläche erleichtert die Entlüftung der stark
fließfähigen Verlaufsmasse.

Schichtdicke: ca. _____cm

Verbrauch: Kies 16 - 32 mm 10 l/je cm Schichtdicke
Verbrauch: maxit floor 4602 DuroBase Extra ca. 8 kg/m²
und cm Schichtdicke
Einheit: m²

**02.0011 Calciumsulfat-Fließestrich CAF-C30-F7 auf Trennlage**
Einbau des Calciumsulfat - Fließestrich CAF-C30-F7 nach
EN 13813 als werksgemischter und qualitätsüberwachter
Trockenmörtel.

Produkt: maxit plan 470 Calciumsulfat-Fließestrich C30
F7

Estrich auf Trennlage nach DIN 18 560 als Unterlage für
maxit floor 4650 DuroColour.
Sobald eine Restfeuchte von 0,5 CM-% erreicht ist, wird
der Reinigungsschliff durchgeführt. Danach erfolgt der
Auftrag einer sehr emissionsarmen Epoxidharzgrundierung
aus maxit floor 4712 Grundierung EC 1 mit
abschließender Absandung (Extra Position).
Vor Applikation des DuroColour Belages
erfolgt eine leichte Zwischengrundierung mit
maxit floor 4716 Haftgrundierung (Extra Position).

Estrichnenndicke:  d = 50 mm
Einheit: m²

**02.0012 Calciumsulfat-Fliesestrich CAF-C30-F7 auf Dämmlage**
Einbau des Calciumsulfat - Fließestrich CAF-C30-F7 nach
EN 13813 als werksgemischter und qualitätsüberwachter
Trockenmörtel.

Produkt: maxit plan 470 Calciumsulfat-Fließestrich
C30-F7

Estrich auf Dämmlage nach DIN 18 560 als Unterlage für
maxit floor 4650 DuroColour.
Sobald eine Restfeuchte von 0,5 CM-% erreicht ist, wird
der Reinigungsschliff durchgeführt. Danach erfolgt der
Auftrag einer sehr emissionsarmen Epoxidharzgrundierung
aus maxit floor 4712 Grundierung EC 1 mit
abschließender Absandung (Extra Position).
Vor Applikation des maxit floor 4650 DuroColour Belages
erfolgt eine leichte Zwischengrundierung mit
maxit floor 4716 Haftgrundierung (Extra Position).

Estrichnenndicke:  d = 50 mm
Einheit: m²

**02.0013 Calciumsulfat-FließestricCAF-C30-F7 als Heizestrich**
Einbau des Calciumsulfat - Fließestrich CAF-C30-F7 nach
EN 13813 als werksgemischter und qualitätsüberwachter
Trockenmörtel.

Produkt: maxit plan 470 Calciumsulfat-Fließestrich
C30-F7

Estrich auf Dämmlage als Heizestrich Bauart A nach DIN
18 560 als Unterlage für maxit floor 4650 DuroColour.
Der Estricheinbau erfolgt auf dem bauseits verlegten
Heizsystem.

Sobald eine Restfeuchte von 0,3 CM-% erreicht ist, wird
der Reinigungsschliff durchgeführt. Danach erfolgt der
Auftrag einer sehr emissionsarmen Epoxidharzgrundierung
aus maxit floor 4712 Grundierung EC 1 mit
abschließender Absandung (Extra Position).
Vor Applikation des DuroColour Belages
erfolgt eine leichte Zwischengrundierung mit
maxit floor 4716 Haftgrundierung (Extra Position).

Estrichnenndicke:  d = 50 mm
Einheit: m²

**02.0014 Estrichmehrdicken**
*** Bedarfsposition ohne GB
für Estrich aus vorhergehender Position
Mehrdicke je 5 mm/m²
Einheit: m²

**02.0015 maxit floor 4650 DuroColour Standardfarbton auf CAF-C30-F7**
Liefern und Einbau einer 1-komponentigen, farbigen,
pumpfähigen, kunststoffvergüteten, zementgebundenen
Innenbeschichtung für Schichtdicken von  8 - 15 mm.
Geeignet für leichte bis mittelschwere mechanische
Beanspruchungen.
Untergrund:  Calciumsulfat-Fliesestrich CAF-C30-F7
Produkt: maxit floor 4650 DuroColour

Oberflächenzugfestigkeit des Untergrundes: > =1,5
N/mm.
Der Untergrund ist vorab anzuschleifen.
(Extra Position) und mit einer Epoxidharzgrundierung -
maxit floor 4712 Grundierung EC 1 einschl. Absandung zu
grundieren (Extra Position).  Einbau und Ausbau der
erforderlichen selbstklebenden Schaumstoffleisten
maxit floor 4965 Abstellstreifen (Extra Position).
Mehrleistungen für die notwendige Verlegung in Bahnen
sind einzurechnen. Nach dem Einbau von maxit floor 4650
darf nicht abgestachelt werden.

Maximale Schichtdicke: 15 mm
Minimale Schichtdicke: 4 mm
Empfohlene Schichtdicke: 8-10 mm
Schichtdicke: ca. 8 mm
Druckfestigkeit nach 28 Tagen: ca. 30 N/mm²
Begehbar nach 2 - 4 Stunden
Vollbelastbar nach 7 Tagen
Verbrauch ca. 1,7 kg/m² und je mm Schichtdicke

Farbtöne: laut Franken Maxit Farbtontabelle z.B. G10
Farbton gewählt: _________________________

Die Angaben im neusten Technischen Merkblatt sind zu
beachten.
Eine weitergehende Oberflächenbehandlung (Extra
Position) kann farbtonvertiefend wirken.
Einheit: m²

**02.0016 maxit floor 4650 DuroColour Sonderfarbton**
*** Bedarfsposition ohne GB
wie vor, jedoch

Sonderfarbton nach Farbmustervorlage und Vorabklärung
Labormuster von 15 kg Trockenmörtel ist auf Platte zu
gießen.
Mindestproduktionsmenge 2000 kg/Farbton

Wie bei pigmentierten Zementbeschichtungen üblich, ist
eine einwandfreie Übereinstimmung bezüglich Farbton,
Oberflächenstruktur bzw. Glanzgrad zwischen einem
Handmuster oder Musterbeschichtung und der eingebauten
Endbeschichtung nicht möglich. Die angegebenen Farbtöne
entsprechen nicht der RAL - oder anderen
Standardfarbtonkarten und können Rohstoffbedingt von
Charge zu Charge schwanken. Die Angaben im neusten
Technischen Merkblatt sind zu beachten.
Eine weitergehende Oberflächenbehandlung (Extra
Position) kann farbtonvertiefend wirken.
Einheit: m²

**02.0017 Zusatzmuster floor DuroColour Sonderfarbton**
*** Bedarfsposition ohne GB
Bereitstellung eines weiteren Laborfarbmusters von
15 kg.
Einzurechnen sind die Laborkosten von Franken Maxit
sowie Transport und Applikationskosten auf eine Platte
durch den AN.
Einheit: Stk

**02.0018 geschliffene Sichtspachtelmasse floor 4635 DuroStone**
Liefern und Einbau einer 1-komponentigen, farbigen,
pumpfähigen, kunststoffvergüteten, zementgebundenen und
aufschleifbaren Innenbeschichtung für Schichtdicken von
 10 - 15 mm. Der bis zum Hochglanz polierte Boden
ähnelt sehr stark einem Naturstein und ist geeignet für
mittlere bis schwere mechanische Beanspruchungen.
Produkt: maxit floor 4635 DuroStone
maxit floor 4635 DuroStone wird mittels
Durchlaufmischer Duo mix 2000 angemischt und mit einer
Pumpe zum Einbauort gefördert. Die Wasserzugabe ist am
Durchlaufmischer entsprechend Fließmaßvorgabe vor
Einbaubeginn einzustellen und während des gesamten
Einbaues zu kontrollieren.
Idealwert ist 190 bis maximal 200 mm; Messzeit ca. 2
Minuten. Der Schlauch ist mit einem statischen
Nachmischer auszurüsten. Mindestschlauchlänge 40 m mit
Durchmesser 32 mm. Der Schlauch muss vor dem
Pumpvorgang gut geschmiert werden. maxit floor 4635
DuroStone wird vorzugsweise in Bahnen (ca. 8-10 m
Breite) in der geforderten Schichtdicke auf die
Unterlage gepumpt. Jede neue Bahn wird so schnell wie
möglich an die alte Bahn angelegt, so dass die Masse
zusammenfließen kann. Dabei muss die frisch gegossen
Oberfläche etwas rau aussehen, was darauf hinweist,
dass genügend Zuschläge an der Oberfläche zur Verfügung
stehen. Sofort nach dem Aufgießen wird das frische
Material mit einem Laubrechen längs und quer zur
Verlegerichtung durchgezogen um das Hartkornmaterial
möglichst gleichmäßig zu verteilen. Die Einbaudicke von
12 bis 13 mm ist ständig zu kontrollieren. Abschließend
wird die Oberfläche mit einem gezahnten Spachtel leicht
abgezogen. Arbeitsunterbrechungen sind zu vermeiden.
Für zusammenhängende Flächen keine Chargen mischen.
Es sind die Verarbeitungsbedingungen des Herstellers
einzuhalten. Das aktuelle Technische Merkblatt ist zu
beachten.

Farbton: hellgrau oder anthrazit

Einbaudicke: 12 bis 13 mm
Fertigdicke nach Schleifvorgängen 10 mm
Verbrauch Pulverkomponente: ca. 1,9 kg/m² und mm
Schichtdicke.
Einheit: m²

**02.0019 Zulage zu Vorposition 2. Einbaukolonne**
*** Bedarfsposition ohne GB
Bei Einbaubreiten über 10 m zum Vermeiden von Ansätzen
Zulage zur Vorposition für die Bereitstellung einer 2.
ten Duo mix 2000 incl. Zubehör und Verlegekolonne.
Beide Kolonnen bauen parallel ein um Ansätze zu
vermeiden.
Menge: 1,000 psch

**02.0020 Schleif - und Poliergänge floor DuroStone**
Nach einer Wartezeit von mindestens 24 und maximal 48
Stunden nach Verlegung kann mit den Schleifarbeiten
begonnen werden.
Schritt 1: Grobschleifen + Silikatimprägnierung
Die oberste Schicht von floor 4635 DuroStone wird
solange abgeschliffen, bis die schwarze Körnung zum
Vorschein kommt. Dies sind in der Regel 2 mm.
Auftrag der Wasserglasimprägnierung HTC-Cure, Wartezeit
bis zum nächsten Schleif/Poliergang mindestens 12
Stunden bei 20° Celsius. Dabei ist das Produkt mit
einem Gummiwischer oder einer Reinigungsmaschine
gleichmäßig auf der abgeschliffenen Fläche zu
verteilen. Der Boden muss mindestens 30 Minuten lang
nass bleiben; während dieser Zeit darf die
Bodenoberfläche nicht abtrocknen. Gegebenenfalls
überschüssiges Produkt entfernen. Wartezeit zum
nächsten Arbeitsgang 8 bis 10 Stunden.
Die Schleif- und Poliergänge werden mit Maschinen und
Werkzeugen der Fa. HTC im Trockenverfahren
durchgeführt.
Schleifstaub ist über Saugtechnik aufzunehmen und
fachgerecht zu entsorgen.

Grobschleifen bis schwarzes Zuschlagskorn zum Vorschein
kommt EZ CA0-DS, intensives Staubsaugen nach dem ersten Grobschliff, Imprägnierung mit HTC Cure Wasserglas 0,2 - 0,4 l/m² nach Herstellervorschrift.
Überschussmaterial ist nach ca. 30 Minuten zu
entfernen, Härtungszeit mindestens 10 Stunden
Zwischenschliff mit EZ C4-DS quer zum vorhergehenden
Arbeitsgang entfernt die Kratzer vom vorhergehenden
Schliff
erster Feinschliff - EZ SR 10
zweiter Feinschliff - Fenix Blue
erster Polierschritt- Fenix White
zweiter Polierschritt- Fenix Green bis zum Hochglanz
Rand - und Eckbearbeitung von Hand über alle Schritte

Nach jedem Schleif-oder Poliergang ist der Boden
intensiv abzusaugen.
Einheit: m²

**02.0021 transparente Versiegelung, seidenglänzend auf floor 4610**
Liefern und Einbauen einer wasseremulgierten,
seidenglänzenden, transparenten, 2-Komponenten
Epoxidharzversiegelung auf dem zementgebundenem
Nutzbelag maxit floor 4610 DuroTop.

Produkt: maxit floor 4736 Siegel WR
Sehr schnell trocknend mit erkennbarem
Verarbeitungsende.
Emissionsarm gemäß EC 1.
Farbton: transparent

Die Versiegelung erfolgt frühestens 72 Stunden nach
Einbau von maxit floor 4610 DuroTop. Der Untergrund ist
vorab abzusaugen. Die unversiegelte Fläche darf nur mit
absolut sauberen Schuhen betreten werden.
Die im technischen Merkblatt gemachten Angaben zu der
max. zulässigen relativen Luftfeuchtigkeit/Umluft bei
der Verarbeitung und Ausreaktion sind zu beachten.
Verbrauch: ca. 2 x 200 - 250 g/m² und je Arbeitsgang.
Beim ersten Arbeitsgang ist bei saugfähigen
Untergründen das Produkt mit bis zu 10 % mit Wasser zu
verdünnen.
Zur Reduzierung des Verschleißes und der Kratzempfindlichkeit sollte eine Schutzeinpflege mit Bodenwischpflegen z.B. JohnsonDiversey (extra Position) erfolgen.

Die Angaben im neusten Technischen Merkblatt sind zu
beachten.
Einheit: m²

### Unbenannt 03 DesignFloor Sonstiges

**03.0001 floor 4650 Schutz- bzw. Ersteinpflege seidenmatt**
Nach einer Wartezeit von mindestens 12 Stunden nach
Verlegung von maxit floor 4650 DuroColour kann mit der
Ersteinpflege begonnen werden. Die Fläche darf nur mit
sauberen Schuhen bzw. Schuhüberziehern betreten werden.

Vor Aufbringen der Einpflege ist die DuroColour- Oberfläche mit einer Einscheibenmaschine mit mindestens 300 Umdrehungen/Minute mit einem blauem oder weißem Pad bis zum Hochglanz  vorzuverdichten. Die beim Abpadden entstehende Reibungswärme ist für die Verdichtung der Kunststoffe notwendig und führt zu einer Farbvertiefung. Die Verdichtung ist dann optimal, wenn mit dem Fingernagel keine dunklen Striche mehr entstehen.
Für die gewerbliche Nutzung sind anschließend
mindestens folgende Arbeitsgänge vorzunehmen.
2 x Porenfüller mit z.B. Taski Energise von
JohnsonDiversey
2 x Schutzeinpflege mit z.B. Taski Matt von
JohnsonDiversey
Die Verarbeitungshinweise und die Auftragstechnik des
Herstellers sind genauestens zu beachten.
Herstellernachweis: JohnsonDiversey, Mannheim
Verbrauch: ca. 30-40 g/m² und Arbeitsgang

Reinigungs- und Pflegeplan vorlegen.
Einheit: m²

**03.0002 floor 4650 Schutz- bzw. Ersteinpflege hochglänzend**
Nach einer Wartezeit von mindestens 12 Stunden nach
Verlegung von maxit floor 4650 DuroColour kann mit der
Ersteinpflege begonnen werden. Die Fläche darf nur mit
sauberen Schuhen bzw. Schuhüberziehern betreten werden.

Vor Aufbringen der Einpflege ist die DuroColour- Oberfläche mit einer Einscheibenmaschine mit mindestens 300 Umdrehungen/Minute mit einem blauem oder weißem Pad bis zum Hochglanz  vorzuverdichten.Die beim Abpadden entstehende Reibungswärme ist für die Verdichtung der Kunststoffe notwendig und führt zu einer Farbvertiefung. Die Verdichtung ist dann optimal, wenn mit dem Fingernagel keine dunklen Striche mehr entstehen.
Für die gewerbliche Nutzung sind anschließend
mindestens folgende Arbeitsgänge vorzunehmen.
2 x Porenfüller mit z.B. Taski Energise von
JohnsonDiversey
2 x Schutzeinpflege mit z.B. Taski Timesafer von
JohnsonDiversey
Die Verarbeitungshinweise und die Auftragstechnik des
Herstellers sind genauestens zu beachten.
Herstellernachweis: JohnsonDiversey, Mannheim
Verbrauch: ca. 30-40 g/m² und Arbeitsgang

Reinigungs- und Pflegeplan vorlegen.
Einheit: m²

**03.0003 Schutzeinpflege von Versiegelungen und Beschichtungen**
Nach einer Wartezeit von mindestens 3 Tagen nach
Versiegelung oder Beschichtung kann mit der
Schutzeinpflege begonnen werden. Die Fläche darf nur
mit sauberen Schuhen bzw. Schuhüberziehern betreten
werden. Für die gewerbliche Nutzung sind mindestens
folgende Arbeitsgänge vorzunehmen.
Glänzend: 2 x Schutzeinpflege mit z.B. Taski Timesafer
von JohnsonDiversey
oder
Matt:  2 x Schutzeinpflege mit z.B. Taski Matt von
JohnsonDiversey
Die Verarbeitungshinweise und die Auftragstechnik des
Herstellers sind genauestens zu beachten.
Herstellernachweis: JohnsonDiversey, Mannheim
Verbrauch: ca. 30-40 g/m² und Arbeitsgang

Reinigungs- und Pflegeplan vorlegen.
Einheit: m²

**03.0004 Steinölbehandlung von floor 4650 DuroColour**
Nach einer Wartezeit von mindestens 24 Stunden nach
Verlegung kann mit der Erstbehandlung begonnen werden.
Die Fläche darf nur mit sauberen Schuhen bzw.
Schuhüberziehern betreten werden.
Vor Aufbringen der Einpflege ist die DuroColour- Oberfläche mit einer Einscheibenmaschine mit mindestens 300 Umdrehungen/Minute mit einem blauem oder weißem Pad bis zum Hochglanz  vorzuverdichten.Die beim Abpadden entstehende Reibungswärme ist für die Verdichtung der Kunststoffe notwendig und führt zu einer Farbvertiefung. Die Verdichtung ist dann optimal, wenn mit dem Fingernagel keine dunklen Striche mehr entstehen.
Verarbeitung nach Herstellerangabe in mindestens 2
Arbeitsgängen.
2 x Schutzeinpflege bis zur Sättigung mit Steinöl Taski Natura von JohnsonDiversey.
Herstellernachweis: JohnsonDiversey, Mannheim

Die Verarbeitungshinweise und die Auftragstechnik des
Herstellers sind genauestens zu beachten. Überschuss
aufnehmen und Fläche auspadden.
Verbrauch: ca. 40-50 g/m² und Arbeitsgang

Reinigungs- und Pflegeplan vorlegen.
Einheit: m²

**03.0005 Facharbeiter Mittellohn**
Rapportleistung für unvorhergesehene Arbeiten. Die
Arbeiten sind nur in Absprache und nach Genehmigung
durch die Bauleitung auszuführen.

Mittellohn Facharbeiter
Einheit: Std.

**03.0006 Meisterstunde**
Rapportleistung für unvorhergesehene Arbeiten. Die
Arbeiten sind nur in Absprache und nach Genehmigung
durch die Bauleitung auszuführen.

Lohn Meisterstunde
Einheit: Std.

**03.0007 Vorarbeiter**
Rapportleistung für unvorhergesehene Arbeiten. Die
Arbeiten sind nur in Absprache und nach Genehmigung
durch die Bauleitung auszuführen.

Vorarbeiterstunde
Einheit: Std.

**03.0008 Helferstunde**
Rapportleistung für unvorhergesehene Arbeiten. Die
Arbeiten sind nur in Absprache und nach Genehmigung
durch die Bauleitung auszuführen.

Mittellohn Helferstunde
Einheit: Std.

**03.0009 Kugelstrahlmaschine mit Bedienung 30 - 40 cm Strahlbreite**
Kugelstrahlmaschine einschließlich Staubabsaugung und
Bedienung.
Verschleiß und Verbrauch ist einzurechnen.
Einschließlich Bedienung.

Strahlbreite über 30 bis 40 cm.
Einheit: Std.

**03.0010 Kugelstrahlmaschine mit Bedienung 20 - 30 cm Strahlbreite**
Kugelstrahlmaschine einschließlich Staubabsaugung und
Bedienung.
Verschleiß und Verbrauch ist einzurechnen.
Einschließlich Bedienung.

Strahlbreite über 20 bis 30 cm.
Einheit: Std.

**03.0011 Betonfräse über 30 bis 40 cm Fräsbreite**
Betonfräse einschließlich Staubabsaugung und Bedienung.
Verschleiß und Werkzeug ist einzurechnen.
Einschließlich Bedienung.

Fräsbreite über 30 bis 40 cm.
Einheit: Std.

**03.0012 Handfräse mit Diamantaufsatz**
Handfräse einschließlich Staubabsaugung und Bedienung.
Verschleiß und Werkzeug ist einzurechnen.

Diamantaufsatz für Beton- und/oder Zementestrichflächen
Einheit: Std.

**03.0013 Fugenschneider**
Fugenschneider einschließlich Staubabsaugung und
Bedienung.
Verschleiß und Werkzeug ist einzurechnen.
Einschließlich Bedienung.

Fugenbreite über 5 bis 20 cm.
Einheit: Std.

**03.0014 Eintellerschleifmaschine**
Eintellerschleifmaschine einschließlich Bedienung.
Verschleiß und Werkzeug ist einzurechnen.

Schleifpapier 16 -er Korn.
Einheit: Std.

**03.0015 Trennschneider (Flex)- Stein**
Trennschneider (Flex) einschließlich Staubabsaugung und
Bedienung.
Verschleiß und Trennscheiben sind einzurechnen.
Einschließlich Bedienung.

Steinscheiben.
Einheit: Std.

**03.0016 Trennschneider (Flex)- Metall**
Trennschneider (Flex) einschließlich Staubabsaugung und
Bedienung.
Verschleiß und Trennscheiben sind einzurechnen.
Einschließlich Bedienung.

Metallscheiben.
Einheit: Std.

**03.0017 Bohrhammer**
Bohrhammer einschließlich Staubabsaugung und Bedienung.
Verschleiß und Bohrer sind einzurechnen.
Einschließlich Bedienung.

Beton- und Steinbohrer
Einheit: Std.
